# Cobertura plana acessível

- Propriedade do ficheiro: CYPE INGENIEROS, S.A.
- Formato: FIEBDC-3/2002
- Moeda: EUR
- Custos indirectos: 3.00 %
- IVA: 23.00 %

## Q Coberturas

### QA Planas

#### QAB Acessíveis não ventiladas

**QAB030** m² Cobertura plana acessível, não ventilada, com pavimento de lajetas térmicas, tipo invertida, pendente de 1% a 5%, para tráfego pedonal privado, composta de: formação de pendentes: argila expandida, descarregada a seco e consolidada na superfície com leitada de cimento, com espessura média de 10 cm, acabamento com camada de regularização de argamassa de cimento, confeccionada em obra, dosificação 1:6 de 4 cm de espessura; impermeabilização monocamada colada: membrana de betume modificado com elastómero SBS, LBM(SBS)-40-FP prévia aplicação de primário com emulsão asfáltica aniônica com cargas; camada de protecção e isolamento térmico: lajetas térmicas Grisol NS 30/30 "GRAZIMAC", formadas por 30 mm de betonilha e 30 mm de poliestireno extrudido, colocadas directamente sobre a impermeabilização.
Formação de cobertura plana acessível, não ventilada, com pavimento de lajetas térmicas, tipo invertida, pendente de 1% a 5%, para tráfego pedonal privado, composta pelos seguintes elementos: FORMAÇÃO DE PENDENTES: com guias de rincões, laroz e juntas com mestras de tijolo cerâmico furado duplo e camada de 10 cm de espessura média à base de argila expandida, descarregada a seco e consolidada na superfície com leitada de cimento, proporcionando uma resistência à compressão de 1 MPa e com uma condutibilidade térmica de 0,087 W/(m°C); acabamento com camada de regularização de argamassa de cimento, confeccionada em obra, dosificação 1:6 de 4 cm de espessura, talochada e limpa; IMPERMEABILIZAÇÃO: tipo monocamada, colada, formada por membrana de betume modificado com elastómero SBS, LBM(SBS)-40-FP, com armadura de feltro de poliéster não tecido de 160 g/m², de superfície não protegida prévia aplicação de primário com emulsão asfáltica aniônica com cargas; CAMADA DE PROTECÇÃO E ISOLAMENTO TÉRMICO: lajetas térmicas Grisol NS 30/30 "GRAZIMAC", formadas por 30 mm de betonilha e 30 mm de poliestireno extrudido, de 600x600 mm, cor cinzento, colocadas directamente sobre a impermeabilização.
Inclui: Marcação dos pontos singulares. Marcação das pendentes e traçado de rincões, larozes e juntas. Formação de pendentes com guias de rincões, laroz e juntas com mestras de tijolo. Enchimento de juntas com poliestireno expandido. Descarga a seco da argila expandida até alcançar o nível das mestras, e consolidação com leitada de cimento. Descarga, espalhamento e nivelamento da argamassa de regularização. Limpeza e preparação da superfície na qual se tem de aplicar a impermeabilização. Aplicação da emulsão asfáltica. Colocação da impermeabilização. Colocação do pavimento isolante.
Critério de medição de projecto: Superfície medida em projecção horizontal, segundo documentação gráfica de Projecto, desde as faces interiores dos parapeitos ou muretes perimetrais que a limitam.
Critério de medição de obra: Medir-se-á, em projecção horizontal, a superfície realmente executada segundo especificações de Projecto, desde as faces interiores dos parapeitos ou muretes perimetrais que a limitam.

| Código | Un | Descrição | Rendimento | Preço | Importância |
|---|---|---|---|---|---|
| mt04lpt010c | Ud | Tijolo cerâmico furado duplo, para revestir, 30x20x9 cm, segundo NP EN 771-1. (material) | 3.000 | 0.11 | 0.33 |
| mt01arl030aa | m³ | Argila expandida, fornecida em sacos, segundo NP EN 13055-1. (material) | 0.100 | 135.87 | 13.59 |
| mt09lec020b | m³ | Leitada de cimento 1/3 CEM II/B-L 32,5 N. (material) | 0.010 | 105.10 | 1.05 |
| mt16pea020b | m² | Painel rígido de poliestireno expandido, segundo NP EN 13163, bordo lateral recto, de 20 mm de espessura, resistência térmica 0,55 m²°C/W, condutibilidade térmica 0,036 W/(m°C), para junta de dilatação. (material) | 0.010 | 1.34 | 0.01 |
| mt08aaa010a | m³ | Água. (material) | 0.008 | 1.50 | 0.01 |
| mt01arg005a | t | Areia de pedreira, para argamassa preparada em obra. (material) | 0.065 | 18.00 | 1.17 |
| mt08cem011a | kg | Cimento Portland CEM II/B-L 32,5 R, cor cinzento, em sacos, segundo NP EN 197-1. (material) | 10.000 | 0.10 | 1.00 |
| mt14lba010g | m² | Membrana de betume modificado com elastómero SBS, LBM(SBS)-40-FP, de 3,5 mm de espessura, massa nominal 4 kg/m², com armadura de feltro de poliéster não tecido de 160 g/m², de superfície não protegida. Segundo EN 13707. (material) | 1.100 | 6.38 | 7.02 |
| mt14iea020c | kg | Emulsão asfáltica aniônica com cargas. (material) | 0.300 | 1.38 | 0.41 |
| mt15lfg010ima | m² | Lajeta térmica Grisol NS 30/30 "GRAZIMAC", formada por 30 mm de betonilha e 30 mm de poliestireno extrudido, condutibilidade térmica 0,034 W/(m°C), de 600x600 mm, cor cinzento. (material) | 1.050 | 14.05 | 14.75 |
| mq06hor010 | h | Betoneira. (equipamento) | 0.028 | 1.68 | 0.05 |
| mo020 | h | Oficial de 1ª construção. (mão de obra) | 0.192 | 17.19 | 3.30 |
| mo113 | h | Operário não qualificado construção. (mão de obra) | 0.464 | 16.12 | 7.48 |
| mo029 | h | Oficial de 1ª aplicador de lâminas impermeabilizantes. (mão de obra) | 0.141 | 17.19 | 2.42 |
| mo067 | h | Ajudante de aplicador de lâminas impermeabilizantes. (mão de obra) | 0.141 | 16.81 | 2.37 |
| % | % | Custos directos complementares | 2 % | 54.96 | 1.10 |
|  |  | Custos directos |  |  | 56.06 |
