# Caminho técnico de circulação pedonal de lajetas térmicas Grisol NS 50/25 "GRAZIMAC"

- Propriedade do ficheiro: CYPE INGENIEROS, S.A.
- Formato: FIEBDC-3/2002
- Moeda: EUR
- Custos indirectos: 3.00 %
- IVA: 23.00 %

**QAD025** m² Caminho técnico de circulação pedonal de lajetas térmicas Grisol NS 50/25 "GRAZIMAC", formadas por 25 mm de betonilha e 50 mm de poliestireno extrudido, colocadas directamente sobre a camada separadora, em cobertura plana não acessível, com godo.
Caminho técnico de circulação pedonal de lajetas térmicas Grisol NS 50/25 "GRAZIMAC", formadas por 25 mm de betonilha e 50 mm de poliestireno extrudido, de 600x600 mm, cor cinzento, colocadas directamente sobre a camada separadora, em cobertura plana não acessível, com godo.
Inclui: Remoção da camada de protecção de godo. Marcação e corte das lajetas. Colocação dos ladrilhos.
Critério de medição de projecto: Superfície medida segundo documentação gráfica de Projecto.
Critério de medição de obra: Medir-se-á a superfície realmente executada segundo especificações de Projecto.

| Código | Un | Descrição | Rendimento | Preço | Importância |
|---|---|---|---|---|---|
| mt15lfg010jha | m² | Lajeta térmica Grisol NS 50/25 "GRAZIMAC", formada por 25 mm de betonilha e 50 mm de poliestireno extrudido, condutibilidade térmica 0,035 W/(m°C), de 600x600 mm, cor cinzento. (material) | 1.050 | 15.90 | 16.70 |
| mo020 | h | Oficial de 1ª construção. (mão de obra) | 0.276 | 17.19 | 4.74 |
| mo113 | h | Operário não qualificado construção. (mão de obra) | 0.276 | 16.12 | 4.45 |
| % | % | Custos directos complementares | 2 % | 25.89 | 0.52 |
|  |  | Custos directos |  |  | 26.41 |
